# MFH Birkenweg Wendlingen
Angebotsaufforderung (GAEB DA XML 3.1, DA83)
Projekt: 2016-07
Beschreibung:
Neubau 11-Familienhaus Birkenweg
Birkenweg, 73240 Wendlingen a.N.
Währung: EUR
Auftraggeber: DV-Nummer: 04; Stadt Wendlingen am Neckar
Eröffnung: 10.10.2017 11:00:00
Ende der Zuschlagsfrist: 20.11.2017
Abgabeort: Büro Wild
Ausführungsbeginn: 28.09.2015
Ausführungsende: 28.09.2015
Sicherheit Gewährleistung %: 0,00
Sicherheit Vertragserfüllung %: 0,00
Erstellt mit: SOFTTECH GmbH, AVANTI pro 2010, 11.09.2017

## 04 KLEMPNERARBEITEN
Datum: 11.09.2017

### 001 KLEMPNERARBEITEN

#### 001.01 PROJEKTBESCHREIBUNG

*Hinweis: Vertragsgrundlagen*
Angebotsgrundlagen und Bestandteile des Vertrags

Als Vertragsbestandteile gelten bei Abschluss des Bauvertrages in nachfolgender Reihenfolge:

1.  Der Bauvertrag mit Zusatzvereinbarung.

2.  Die besonderen Vertragsbedingungen dieses Leistungsverzeichnisses.

3.  Nachstehende Leistungsbeschreibung mit ihren zusätzlichen
  technischen Vorschriften.

4.  Die Planunterlagen des Architekten und Statikers sowie vorhandene
Gutachten und die allgemeine  Baubeschreibung.

5.  Die allgemeinen Vertragsbedingungen für die Ausführung von
Bauleistung  nach VOB

6.  Die allgemeinen technischen Vorschriften für die Ausführung von
  Bauleistungen VOB/C, DIN 4102, 4108 und 4109, sowie die weiteren
einschlägigenDIN-Vorschriften für die zu liefernden und zu
  verarbeitenden Materialien.

7.  Die  Baugenehmigung mit zugehörigen Plänen.

8.  Die einschlägigen  Unfallverhütungs-und baupolizeilichen
  Vorschriften, die  Gerüstordnung,Bauarbeiterschutzbestimungen,
  Vorschriften der  Aufsichts behörden, baurechtliche  Bestimmungen,
 Feuer-, Gewerbe-, Verkehrs- und  Gesundheitspolizeiverordnungen,
  örtliche Vorschriften des Bau- und Nachbarrechtes, technische
  Bedingungen der Strom, Gas und  Wasserlieferwerke,  sowie der
  Deutschen Telekom AG.

9.  Die Erklärung des Bieters.

*Hinweis: Vorbedingungen*
Vorbedingung

1. VOB Teil A
Allgemeine Bestimmungen für die Vergabe von Bauleistungen DIN 1960, jeweils in der bei der Angebotsaufforderung gültigen Fassung. Die zusätzlichen nachstehenden Vertragsbedingungen für die Vergabe.
1.1
Vorbehalt der Vergabe von Bauleistungen in Losen, Teile  oder Positionen teilweise anderweitig oder nicht zu vergeben. Nach- oder Mehrforderungen können hieraus nicht gestellt werden.
1.2
Bei Vergabe zu einer Pauschalsumme hat der Unternehmer die Massenangaben des LV., die Zeichnungen usw. unter Berücksichtigung der örtlichen Gegebenheiten zu überprüfen. Korrekturen sind schriftlich bei der Festlegung der Pauschalsumme vorzutragen. Spätere Nachforderungen können keine Berücksichtigung finden. Bei Minderleistungen, die gegenüber dem Leistungsbeschrieb während der Ausführung vereinbart werden, wird der Anteil auf der Basis des LV. festgestellt und an der Pauschalsumme abgezogen. Dasselbe gilt bei festgestellten Minderleistungen bei der Überprüfung der Bauleistungen bei der Abnahme.

2. VOB Teil B
Allgemeine Vertragsbedingungen für die Ausführung von Bauleistungen
DIN 1961, jeweils am Tage der Angebotsaufforderung gültigen Fassung. Ergänzend gelten die Bestimmungen des BGB über den Werkvertrag
( § 631 ff ).
2.1
Das Auftragsschreiben oder der Bauvertrag.
2.2
Das Leistungsverzeichnis mit den enthaltenen zusätzlichen Vertragsbedingungen und technischen Vorschriften.
2.3
Sonstige Ausführungsunterlagen wie Werkpläne, geprüfte statische Unterlagen, Werksvorschriften usw.

3. VOB Teil C
Allgemeine technische Vorschriften für Bauleistungen, in der jeweils am Tage der Angebotsaufforderung gültigen Fassung. Bei Änderung der
DIN - Normen danach obliegt dem Auftragnehmer die Abstimmung mit
der Bauleitung.
Zur Ausführung darf nur Material nach den DIN - Vorschriften und Güteschutzbestimmungen Verwendung finden. Verarbeitungs- und Werksvorschriften sind genauestens bei der Ausführung einzuhalten. Gegebenenfalls ist ein Fachmann des Lieferwerks zur Ausführung, Einarbeitung und Überwachung beizuziehen. Die Kosten sind mit den Angebotspreisen abgegolten.

4. Preisabsprachen, Aufhebung der Ausschreibung
Der Angebotsteller versichert, dass er keine Preisabsprachen mit anderen Bietern getroffen hat. Diese hat den Ausschluss des Angebots zur Folge.
Der Auftraggeber behält sich vor, die Ausschreibung, z.B. bei offensichtlich überhöhten Preisen, aufzuheben.

5. Auftragserteilung, Zuschlagsfrist, Preisbindung
Diese erfolgt durch den Auftraggeber schriftlich. Er ist nicht an das billigste Angebot gebunden. Bis zur Zuschlagsfrist bleibt der Bieter an sein Angebot gebunden, unabhängig von Material-  und Lohnerhöhungen.
Sollte durch irgendwelche Umstände das Vorhaben nicht zur Ausführung kommen, oder die Ausschreibung aufgehoben werden, berechtigt die Abgabe des Angebots, auch als preisgünstigster Bieter, zu keinen Schadensersatzansprüchen.

6. Erfüllungssteuer- und sozialrechtlicher Verpflichtungen
Der Bieter versichert, dass er seinen steuerlichen und sozialrechtlichen Verpflichtungen nachgekommen ist und der zuständigen Berufsgenossenschaft angehört.

7. Ausführungsunterlagen, Prüfungsverpflichtung
7.1
Der Angebotsteller ist verpflichtet, vor Abgabe des  Angebots sich mit der Baustelle, den Angaben des LV. und den sonstigen Ausführungsunterlagen genau vertraut zu machen und Unklarheiten vor Abgabe des Angebots zu klären.
7.2
Der Auftragnehmer ist verpflichtet, vor Beginn der Arbeiten die Angaben des LV. und die sonstigen Ausführungsunterlagen anhand der örtlichen und baulichen Verhältnisse (Rohbaumasse) zu überprüfen. Fehler, Mängel oder Unstimmigkeiten sind dem Architekten sofort und vor Ausführung der Arbeiten schriftlich bekanntzugeben.
7.3
Eine Verletzung der Prüfungspflichten nach 7.1 und 7.2 geht zu Lasten des Auftragnehmers.

8. Ausführung
8.1
Mit den Einheitspreisen der Positionen sind abgegolten:
Das Stellen, Vorhalten und Rücktransport aller zur Ausführung der Leistungen erforderlichen Geräte, Maschinen, Einrichtungen, Schalungen, Gerüste, Werkzeuge, Hebegeräte und -einrichtungen, der Beleuchtung, Abschrankung usw., das Benützen der Gerüste durch andere Handwerker, die Lieferung aller notwendigen Materialien sowie Stellen sämtlicher erforderlichen Hilfskräfte und die Schutz- und Sicherheitseinrichtungen nach den Vorschriften der Berufsgenossenschaft.
8.2
Sind ausserhalb des zu bebauenden Grundstücks Lager-, Arbeitsplätze oder Zufahrtswege einzurichten bzw. herzustellen, hat der Unternehmer die erforderliche Genehmigung einzuholen, etwaige Kosten selbst zu tragen und nach Beendigung der Arbeiten den früheren Zustand kostenlos wieder herzustellen.
8.3
Weichen die ausgeführten Mengen einer Leistung, die unter einem Einheitspreis zusammengefasst sind, von dem im Vertrag genannten Umfang ab, so gelten die Einheitspreise des Vertrages, auch wenn eine Abweichung von mehr als 10% erfolgt.
8.4
Das Heranbringen von Wasser und Strom an die Verbraucherstelle geschieht auf eigene Rechnung und Gefahr. Zur ununterbrochenen und fristgerechten Ausführung der Arbeiten hat der Auftragnehmer die erforderlichen Baustoffe rechtzeitig frei Verwendungsstelle zu liefern und alle erforderlichen Nebenarbeiten zu leisten, die zur Herstellung seiner Leistung nötig sind.
8.5
Die Weitervergabe von Bauleistungen durch den Auftragnehmer ist nur mit schriftlicher Zustimmung des Auftraggebers und unbeschadet der Haftung des Auftragnehmers gestattet. Wenn schwerwiegende Gründe es erfordern, kann die Zustimmung des Auftraggebers jederzeit widerrufen werden.
8.6
Die im LV. festgelegten Fabrikate und Materialien sind zu verwenden. In Ausnahmefällen kann mit schriftlicher Genehmigung der Bauleitung Gleichwertiges verwendet werden. Für alle einzubauenden Materialien und Gegenstände hat der Auftragnehmer dem Auftraggeber auf Anforderung nach Auftragserteilung rechtzeitig Proben bzw. Musterstücke unentgeltlich vorzulegen. Diese sind nach schriftlicher Aufforderung durch den Auftraggeber vom Auftragnehmer auf seine Kosten wieder abzuholen. Erfolgt die Abholung nicht, gehen die Proben und Muster ersatzlos in das Eigentum des Auftraggebers über.
8.7
Für die Ausführung gelten stets die Zeichnungen und sonstigen Unterlagen mit dem jüngsten Fertigungsdatum. Unstimmigkeiten darin und zwischen dem LV. sind vor Ausführung der Arbeiten mit der Bauleitung zu klären und abzustimmen. Vom Unternehmer gefertigte Konstruktions- und Ausführungszeichnungen, sowie Berechnungen sind der Bauleitung vor Arbeits- oder Fertigungsbeginn zur Genehmigung vorzulegen.
Der Auftragnehmer hat die Kosten für die gesetzlich vorgeschriebenen, in den DIN-Normen oder dem LV. enthaltenen Prüfungen zu tragen. Bei verschiedenen Prüfmethoden nach Norm gilt das ungünstigste Ergebnis.
8.8
Bauschutt, Verpackungsmaterial und sonstige Abfälle sowie Verunreinigungen sind vom Unternehmer auf seine Kosten laufend zu beseitigen. Er ist für das Sauberhalten der Wege auf der Baustelle, dem Baugelände und der etwa in Mitleidenschaft gezogenen Wege und Straßen oder Nachbargrundstücke allein verantwortlich.  Der Auftragnehmer haftet gegenüber dem Auftraggeber für alle aus der Unterlassung erwachsenen unmittel-  und mittelbaren Schäden.
Der Auftragnehmer hat die von ihm ausgeführten Leistungen gegen Beschädigung, Diebstahl usw. zu schützen und die dafür entstehenden Kosten zu tragen.

9.Ausführungsfristen, Vertragsstrafe, Abnahme
9.1
Einzelfristen des Terminplanes gelten in Abänderung von VOB Teil B DIN 1961 § 5 Ziffer 1 stets als Vertragsfristen. Kommt der Auftragnehmer mit dem Beginn der Arbeiten oder Ausführung in Verzug, so ist der Auftraggeber berechtigt eine andere Firma ganz oder teilweise mit diesen Arbeiten zu beauftragen. Die gesamten, hierdurch entstehenden Mehrkosten trägt der in Verzug gekommene Auftragnehmer. Zeitverluste infolge Mangel an Material oder Arbeitskräften usw. hat der Auftragnehmer zu vertreten.
9.2
Nur solche Tage werden ausschliesslich als terminverlängernd anerkannt, an denen die Arbeit entsprechend der Schlechtwetterregelung nach dem Arbeitsförderungsgesetz ausfällt. Prüfzeiten gelten nicht als terminverlängernd  ( für Zeichnungen und sonstigen Unterlagen zur Ausführung ).
Wenn in der Ausschreibung, im Auftragsschreiben oder im Bauvertrag nichts anderes vermerkt ist, wird für jeden Werktag Verspätung eine Vertragsstrafe in Höhe von 2permil; der Abrechnungssumme festgelegt.
§ 11 Zi. 2 VOB Teil B findet keine Anwendung.
9.3
Für die Arbeiten erfolgt in jedem Falle eine förmliche Abnahme. Durch eine frühere Benutzung, Inbetriebnahme oder Schlusszahlung wird die Abnahme der geleisteten Arbeiten nicht ersetzt. Erst mit der Ausstellung der Abnahmebescheinigung durch die Bauleitung gilt die Abnahme als erfolgt.
Leistungen, die durch die weitere Ausführung der Prüfung und Feststellung entzogen werden, sind vom Auftragnehmer zur Abnahme schriftlich anzumelden. Bei Unterlassung ist die Bauleitung berechtigt, nach eigenem Ermessen die Leistungen für beide Teile verbindlich festzulegen.

10. Gewährleistung, Mängelbeseitigung
10.1
Die Verjährungsfrist für die Gewährleistung beginnt unabhängig von der Abnahme nach Ziff. 9.3 mit der Schlussabnahme des fertiggestellten Gesamtbauwerkes. Erfolgt eine baupolizeiliche Abnahme, so beginnt die Verjährungsfrist frühestens mit diesem Zeitpunkt.
10.2
Die Verjährungsfrist beträgt 5 Jahre.
Hat der Auftragnehmer Mängel, die während der Verjährungsfrist entstanden sind, zu beseitigen, wird die Verjährungsfrist unterbrochen.
Tritt ein Mangel auf, so trifft den Auftragnehmer die Beweislast dafür, dass der Mangel nicht von ihm verursacht wurde.
10.3
Der Architekt ist berechtigt, soweit erforderlich, weitere Baufachleute zum Zwecke der Mängelbeseitigung hinzuzuziehen. Die Kosten trägt der Auftragnehmer, der zur Mängelbeseitigung verpflichtet ist.
Kommt der Auftragnehmer in der ihm gesetzten Frist mit der Mängelbeseitigung nicht nach, so kann der Auftraggeber eine andere Firma mit den erforderlichen Arbeiten zur Mängelbeseitigung beauftragen. Die Kosten hierfür trägt der Auftragnehmer, der zur Mängelbeseitigung verpflichtet ist.

11. Haftung, Bauwesenversicherung
11.1
Dem Auftragnehmer obliegen, abgesehen von der Erfüllung des Werkvertrages, alle zur Sicherung der Baustelle erforderlichen Maßnahmen in voller, eigener Verantwortung. Hierzu gehören auch die Verkehrssicherung und die Beachtung der angeordneten Verkehrsbeschränkungen einschl. der Unterhaltung der notwendigen Verkehrszeichen.  Der Auftragnehmer ist auch für das Sauberhalten der Wege auf der Baustelle und etwa in Mitleidenschaft gezogenen öffentl. Strassen und Wege allein verantwortlich. Er haftet für alle, aus der Unterlassung solcher Massnahmen dem Auftraggeber erwachsenden, unmittelbaren oder mittelbaren Schäden.  Besonders hat er für alle Schäden und Unfälle infolge von Setzungen, wegen unterlassener oder nicht ordnungsgemäßer Abschrankung, Einrüstung, Spriessung, Abdeckung, Abdämmung und Beleuchtung der Baustelle, sowie für die Beschädigung von Leitungen und Kabeln einzustehen.
Den Architekten trifft im Verhältnis zum Auftragnehmer keine eigene Sicherungspflicht. Für Schäden, die dem Auftraggeber entstehen, hat der Auftragnehmer die Beweislast dafür, daß ihn kein Verschulden trifft.
11.2
Der Auftragnehmer verpflichtet sich, dem Architekten denjenigen Schaden zu ersetzen, der ihm daraus entsteht, daß ihn der Bauherr wegen Verletzung der Bauaufsichtspflicht auf Schadensersatz in Anspruch nimmt und die mangelhafte Leistung vom Auftragnehmer zu vertreten war.
11.3
Der Auftragnehmer ist für die Einhaltung der am Bau zu beachtenden Unfallverhütungsvorschriften allein verantwortlich.
11.4
Der Auftragnehmer hat den Abschluss einer ausreichenden Haftpflichtversicherung nachzuweisen.
11.5
Der Auftragnehmer hat sich anteilig im Verhältnis der Abrechnungssumme an der Versicherungsprämie einer Bauwesenversicherung zu beteiligen. In der Regel sind dies 3 permil; der Auftragssumme.

12. Aufmass und Abrechnung, Revisionspläne, Forderungsabtretungen
12.1
Das Aufmass erfolgt gemeinsam mit der Bauleitung. Die hierfür erforderlichen Hilfskräfte, Geräte, Messurkunden usw. sind vom Auftragnehmer kostenlos zu stellen.
12.2
Rechnungen, Leistungsaufstellungen und Anforderungen von Abschlagszahlungen sind vom Auftragnehmer über die Bauleitung in doppelter Ausfertigung prüfungsfähig einzureichen. Soweit möglich, werden die Arbeiten nach den Ausführungszeichnungen abgerechnet. Auf Verlangen sind für die Schlussrechnung Abrechnungszeichnungen hinzuzufügen. Die Mehrwertsteuer ist gesondert auszuweisen.
12.3
Revisionspläne sind in 2-facher Ausfertigung der Schlussrechnung kostenlos beizufügen.
12.4
Sofern nicht die schriftliche Zustimmung des Auftraggebers vorliegt, sind Forderungsabtretungen ausgeschlossen.

13. Lohn- und Stoffpreisänderungen
13.1
Vertragspreise bleiben für die vereinbarten Fertigstellungsfristen unverändert ohne Rücksicht auf Lohnerhöhungen oder Materialpreissteigerungen. Die Angebotspreise sind Festpreise über die gesamte Bauzeit.
VOB/B § 2 Abs. 3 - 7 bleiben davon unberührt gültig.

13.2
Erstattungsfähig ist für die gesamte Bauzeit nur der tarifliche Lohnunterschied mit einem Zuschlag von 40 % beim Bauhaupt- bzw. 35% beim Baunebengewerbe für Gemeinkosten usw. der, auf der Baustelle, geleisteten Arbeitsstunden. Gehälter von Meistern, Firmeninhabern, Polieren, Angestellten, Ausbildungsbeihilfen für Lehrlinge, Lohn- und Gehaltsnebenkosten, Vergütung für Urlaub, Krankheit, Arbeitsunterbrechung, Arbeitsausfall an Feiertagen u.a. kommen für besondere Vergütung nicht in Betracht.
Der Auftragnehmer ist verpflichtet, eingetretene, tarifliche Lohnerhöhungen unverzüglich der Bauleitung schriftlich mitzuteilen.  Zur Berechnung der Mehraufwendungen sind die geleisteten Arbeitsstunden anhand von Tagesrapporten, die tägl. der Bauleitung zur Anerkennung vorzulegen sind, prüfbar nachzuweisen.

14. Stundenlohnarbeiten

14.1
Stundenlohnarbeiten werden nur nach vorheriger, schriftlicher Vereinbarung über Art und Stundensatz vergütet. Die Lohnberichte sind spätestens am folgenden Werktage der Bauleitung zur Anerkennung vorzulegen.  Bei verspäteter Vorlage kann eine Vergütung abgelehnt werden.
Der Auftragnehmer darf nur dann gelernte Arbeitskräfte für Stundenlohnarbeiten einsetzen, wenn die auszuführenden Arbeiten ein entsprechendes fachliches Können verlangen oder wenn von der Bauleitung Meister, Vorarbeiter oder Poliere zur Arbeitsaufsicht angefordert werden.
Schicht- und Überstundenzuschläge werden nur vergütet, wenn dafür eine schriftliche Aufforderung der Bauleitung vorliegt. Die Zuschläge werden nicht vergütet, wenn sie zur Einhaltung der vereinbarten Termine notwendig sind.  Ausfall- und Wartestunden, Lohnnebenkosten und vermögenswirksame Leistungen werden nicht vergütet.
14.2
Die Unterschrift der Bauleitung auf den Stundennachweisen bestätigt nur die durchgeführte Arbeit.  Sie enthält nicht die Anerkennung, dass die Arbeit ausserhalb der Leistungen des LV. verrechnet werden, wenn sich nachträglich herausstellt, dass die Arbeit durch Preise des Angebots abgegolten wird.

15. Bauschilder
15.1
Nur im Einvernehmen mit der Bauleitung dürfen Bauschilder angebracht werden. Wird vom Auftraggeber ein Sammelschild aufgestellt, werden die Kosten anteilmässig auf die einzelnen Auftragnehmer verrechnet.

16. Anerkennung der Angebots- und Vertragsunterlagen
16.1
Mit der Abgabe des Angebots bestätigt der Bieter, dass er vom Inhalt der zusätzlichen oder etwaigen besonderen Vertragsbedingungen Kenntnis genommen hat und diese als Vertragsgrundlagen für eine etwaige Ausführung der Arbeiten ausdrücklich anerkennt. Dasselbe gilt für evtl. zusätzlichen technischen Vorbemerkungen sowie sonstiger Unterlagen. Angebote scheiden aus, die vom Unternehmer bei der Abgabe nicht durch Unterschrift anerkannt sind. Ebenso werden Angebote ausgeschieden, bei denen der Bieter den Ausschreibungstext selbst ändert. Dasselbe gilt für selbstgefertigte Abschriften des LV. durch den Bieter.
Änderungsvorschläge sind in einem Zusatzangebot gesondert ausführlich zu beschreiben und anzubieten.

- Auf beiliegende Bietererklärung wird verwiesen. -

17. Weitere Festlegungen

| Anteilige Kosten für Bauwasser, Baustrom, Baustellen-WC |  |
| --- | --- |
|  | 1,20 % |

Den Bauschutt hat der Unternehmer selbst zu entsorgen.

18. Ich / Wir beabsichtigen keine / die in der beigefügten Liste aufgeführten Leistungen an Nachunternehmer zu übertragen.

19. Ich / Wir sind uns bewusst, dass eine wissentlich falsche Erklärung meinen / unseren Ausschluss von weiteren Auftragserteilungen zur Folge haben kann.

20. Wir erklären durch die rechtsverbindliche Unterschrift, dass im Falle der Auftragserteilung, nur Arbeitskräfte mit einem gültigen deutschen Sozialversicherungsausweis eingesetzt werden.

**Ausführungsbeschreibung 0 Bietererklärung**
*Bietererklärung*
B I E T E R E R K L Ä R U N G

1. Wir bestätigen, im Besitz einer Fertigung der nachfolgend aufgeführten Unterlagen zu sein:

Besondere Vertragsbedingungen

- Planunterlagen
- Baubeschreibung
- Zusätzliche technische Vertragsbedingungen
- Leistungsverzeichnis

Wir versichern, diese Unterlagen sorgfältig geprüft zu haben. Unstimmigkeiten oder Unklarheiten haben wir nicht festgestellt. Wir erkennen diese Unterlagen einschliesslich sämtlich darin enthaltener Vereinbarungen und Bedingungen ohne Vorbehalt an.

2. Wir erfüllen regelmässig unsere gesetzliche Pflicht zur Zahlung der Bundes-, Landes- und Gemeindesteuern sowie der Beiträge zur Sozialversicherung.
Auf Anforderung werden wir eine Unbedenklichkeitsbescheinigung des Finanzamtes bzw. des Sozialversicherungsträgers vorlegen.

3.  Die Lohntarifabkommen und alle zum Schutz der Arbeitnehmer erlassenen Vorschriften sowie der besonderen Vorschriften des Jugendschutzgesetzes werden wir einhalten.

4.  Wir haben eine Bauhaftpflichtversicherung für Personen-, Sach- und Vermögensschäden abgeschlossen mit einer Mindestversicherungssumme von  ................................................. je Schadensereignis. Auf Anforderung werden wir eine Bestätigung des Versicherers über den Vertragsabschluss und über die laufenden Prämienzahlungen vorlegen.

5. Wir sind Mitglieder der Berufsgenossenschaft ....................................................................  .
Auf Anforderung bringen wir eine Bestätigung der Berufsgenossenschaft über die Mitgliedschaft und über die laufende Erfüllung der Beitragspflicht.

6.  Wir haben keine unzulässige Vereinbarung über die Abgabe von Angeboten, über die hierbei zu fordernden Preise sowie über die Entrichtung einer Ausfallentschädigung getroffen

7. Für unsere Beteiligung am Ausschreibungsverfahren und für die Erstellung unseres Angebots werden wir keine Vergütungs- und Haftansprüche geltend machen

8. Uns ist bewusst, dass wir bei der Verletzung wesentlicher Pflichten oder Abgabe falscher Erklärungen von weiteren Lieferungen und Leistungen ausgeschlossen werden können und dies ausserdem den Auftragnehmer zur fristlosen Kündigung eines später abzuschliessenden Bauvertrages berechtigt.

9. Ein Freistellungsauftrag zum Steuerabzug bei Bauleistungen gemäss § 48 Abs. 1 Satz 1 des Einkommensteuergesetz (EStG) muss dem Angebot beiliegen.

..............................................., den..........................  ..............................................................................

  Stempel / Unterschrift  Unternehmer

**Ausführungsbeschreibung 0 Allgemeine Projektbeschreibung**
*Allgemeine Projektbeschreibung*
Allgemeine Projektbeschreibung

Die Bauherrschaft beabsichtigt ein Mehrfamilienhaus mit
11 Wohneinheiten, Stellplätzen und Fahrradschuppen auf
dem Teil-Grundstück an der Ecke Waldstrasse - Birkenweg
in 73240 Wendlingen zu errichten.

Baukonstruktion:
Bodenplatte WU-Beton, UG-Wände aus Stahlbeton.
Treppe UG-DG 1-läufig mit Zwischenpodest
Aussenwände aus Mauerwerk Porenbeton
Tragende Innenwände aus Kalksandstein+ Stahlbeton
Pultdach mit Dachbegrünung

Rahmentermine:  Baubeginn ab 10/2017

Projektbeteiligtenliste:

Bauherr: Stadt Wendlingen am Neckar
Am Marktplatz 2, 73240 Wendlingen am Neckar

Planung + Bauleitung: Wild - Architekten
Bahnhofstrasse 30, 73240 Wendlingen am Neckar
Tel.: 07024 - 502354

Tragwerksplanung: Dieter Bulach
Hölderlinstrasse 4, 73240 Wendlingen am Neckar
 Tel.: 07024 - 929225

#### 001.02 ZTV Klempnerarbeiten

*Hinweis: KLEMPNERARBEITEN DIN 18 339*
Klempnerarbeiten

Für die nachfolgend ausgeschriebenen Arbeiten gelten
insbesondere die Bestimmungen des Leistungsbereiches

Klempnerarbeiten - DIN 18 339

soweit nachfolgend nicht abweichend davon ausgeschrieben wird und soweit nicht andere DIN-Vorschriften
mitbeachtet werden müssen.
Die Leistungen der Ziffer 4.1 ff und 4.2 ff gehören zu
den vertraglichen Leistungen.

TECHNISCHE VORBEMERKUNGEN

Die nachfolgend aufgeführten DIN Vorschriften sind
besonders zu beachten:

DIN 18 460 und DIN 18 461 für Rinnen und Fallrohre.
DIN  9 722 und DIN 17 770 für Bleche und Bänder aus
Zink.
DIN 17 440 für nichtrostende Bleche und Bänder.
DIN  1 751, DIN 1 787, DIN 17 670 für Kupferbleche,
-bänder und -profile.
DIN  1 712, DIN 1 725, DIN 1 745 und DIN 1 748 für
Aluminium und Aluminium-Legierungen.
DIN 59 610 und DIN 17 650 für Bleche aus Blei und
Bleilegierungen.
DIN 50 975 und DIN 50 976 für feuerverzinkte und
feuerverbleite Bauteile.
DIN 18 469 für Kunststoffe PVC hart und
DIN 7 748 für Kunststoffformmassen.
DIN 1 707, DIN 1 732, DIN 8 505, DIN 8 511, DIN 8 512
und DIN 8 556 für Schweiss- und Lötstoffe.

Verbindungen und Befestigungen müssen sich ungehindert
bei Wärmeeinflüssen dehnen und zusammenziehen können,
ohne Undichtichkeiten hervorzurufen. Hierbei ist mit
einem Temperatur-unterschied von 100 grd. zu rechnen.

Kitte und Kleber müssen gut haften. Sie dürfen keine
aggressiven Bestandteile im Sinne DIN 52 460 enthalten
und müssen innerhalb der vorkommenden
Temperaturbereiche dauerhaft standfest sein.

Soweit notwendig sind die jeweiligen Verarbeitungsvorschriften der Herstellerfirmen zu beachten.

Bei der Befestigungstechnik ist darauf zu achten, dass
keine Kontaktkorrosion entstehen kann.

Innerhalb von gleichartigen Bauteile dürfen nur gleiche
Materialien verwendet werden.

Alle Befestigungen haben so zu erfolgen, dass eine
ausreichende Verankerung gegen Windangriffe gegeben
ist.

Bei Blechverarbeitungen sind alle Nähte durch Niete
oder Falze nach den geltenden Regeln der Baukunst zu
sichern.

Überstände von Metalldeckungen müssen grundsätzlich mit
einer Tropfnase ausgeführt werden und einen Überstand
von mindestens 2 cm erhalten.

Rinnen sind im gleichmässigen Gefälle zu verlegen.

Soweit Traufbleche ausgeführt werden, sind diese
mindestens 15 cm auf die Dachfläche zu führen.

Kehlblechverwahrungen (Fusspunkt der zusammenstossenden
Dach-flächen) sind mit besonderer Sorgfalt auszuführen.
Der AN trägt die alleinige Gewähr für dauerhafte
Dichtigkeit und Funktionsfähigkeit der Abdichtung.
Folgekosten, die auf Undichtigkeiten zurückzuführen
sind trägt der AN in uneingeschränkter Höhe.

Die Einheitspreise gelten jeweils für die beschriebene
Position in vollständiger Ausführung, einschliesslich
aller erforderlicher Leistungen und Kleinteile, auch
wenn diese nicht gesondert aufgeführt sind.

#### 001.03 DACHRINNEN/FALLROHRE TITANZINK

**001.03.01 Dachrinne halbrund/33/Titanzink/vorgehängt**
Dachrinnen halbrund,
vorgehängt und Stossverbindungen, in leichtem Gefälle
liefern und fertig verlegt.
Material:  Titanzink 0,7 mm
Zuschnitt: 33 cm
Menge: 30,000 m
DIN 276-93: 360
DIN 276-81: 31340

**001.03.02 Rinnenboden zur vorst. Dachrinne passend**
Rinnenboden zur vorst. Dachrinne passend
liefern und fertig montieren.
Menge: 2,000 St
DIN 276-93: 360
DIN 276-81: 31340

**001.03.03 Rinnenstutzen/vorst.Dachrinne/lief+mont.**
Rinnenstutzen zur vorst. Dachrinne passend,
angeschrägt, liefern und fertig montieren.
Menge: 2,000 St
DIN 276-93: 411
DIN 276-81: 32100

**001.03.04 Dehnungs-Ausgleichselement/2 Böden/obere Überdeckung**
Dehnungs-Ausgleichselement
zur vorst. Rinne passend, mit 2 Böden und
oberer Überdeckung, liefern und fertig montieren.
Menge: 2,000 St
DIN 276-93: 411
DIN 276-81: 32100

**001.03.05 Rinnenträger/halbrund/33/30*5/TZ**
Rinnenträger für 33-er Rinne, 30 x 5 mm
für halbrunde Rinnen liefern und nach der Schnur im
leichtem Gefälle verlegen, an Sparren, Balken, usw. mit
Schrauben fertig montieren.
Material: Titanzink 0,7 mm
Menge: 28,000 St
DIN 276-93: 411
DIN 276-81: 32100

**001.03.06 Regenablaufrohr/100/TZ/Sicke/Abgleitsicherung**
RegenablaufrohrDN 100 mm
mit Sicke auf Regenstandrohr und Abgleitsicherung
am Rinnenstutzen liefern und fertig montieren.
Material: Titanzink 0,7 mm
Menge: 17,000 m
DIN 276-93: 411
DIN 276-81: 32100

**001.03.07 Standrohrrosetten/Regenablaufrohr**
Standrohrrosette passend zu Regenablaufrohr
Menge: 5,000 St

**001.03.08 Zuschlag Rinnenbogen/100/lief+mont.**
Zuschlag für Rinnenbogen DN 100
liefern und fertig montieren.
Menge: 2,000 St
DIN 276-93: 411
DIN 276-81: 32100

**001.03.09 Rohrschellen/verz./100**
Rohrschellen, verzinkt, DN 100 mm
für Regenablaufrohr mit liefern und fertig in
Massivwand befestigen.
Menge: 20,000 St
DIN 276-81: 31340

**001.03.10 Regen-Standrohr SML/100/Anschluss an Kanal**
*** Bedarfsposition ohne GB
Regen-Standrohr SML, DN 100 mm
als Anschluss- und Schutzrohr zwischen dem
Regenablaufrohr und der Kanalisation. Liefern, fertig
herstellen und an die Grundleitung des
Abwasserkanals aus SML anschliessen.

Ausmassbestimmung: Rohre werden durchgemessen.
Formstücke als Zuschlag.
Menge: 1,000 St
DIN 276-81: 31340

**001.03.11 Regen-Standrohr Kunststoff/100/Kanalanschluss/EL=1,2m**
Regen-Standrohr aus Kunststoff DN 100,
als Anschluss- und Schutzrohr zwischen dem
Regenablaufrohr und der Kanalisation. Liefern, fertig
herstellen und an die Grundleitung des Abwasserkanals
aus Kunststoffrohren (KA) anschliessen.

Ausmassbestimmung: Rohre werden durchgemessen.
Formstücke als Zuschlag.

Einzellänge durchschnittlich 1,20 m.
Menge: 5,000 St
DIN 276-81: 31340

**001.03.12 Formstück als Zulage Regenstandrohr**
Formstücke als Zulage zu Regenstandrohren
z.B. Bögen, Passstücke usw. zum Anschluss an
best. Leitungen/Standrohre.
Menge: 5,000 St

**001.03.13 Anschluss herstellen/DN100/+kl. Erdarbeiten**
*** Bedarfsposition ohne GB
Anschluss herstellen
am KA-Kunststoffrohr einschl. Dichtung
DN 100
Preisstellung einschl. kleiner Erdarbeiten.
Menge: 2,000 St
DIN 276-81: 31340

**001.03.14 Schwanenhalsstück DN100/liefern+montieren**
*** Bedarfsposition ohne GB
Schwanenhalsstück DN 100 liefern und montieren
passend zum Ablaufrohr + Ablaufrohrbogen
Menge: 2,000 St

**001.03.15 Ablaufrohrbogen DN 100**
Ablaufrohrbogen DN 100 passend zum Ablaufrohr liefern
und montieren.
Menge: 2,000 St

**001.03.16 Regenrinne/Balkon/Edelstahl/Endestück+Stutzen**
*** Bedarfsposition mit GB
Regenrinne am Balkon
als Kastenrinne mit angebogenem Einlaufblech,
Endstücken und Stutzen für das Regenfallrohr.
Montage auf best.  Balkon.
Umfang Rinne 25 cm + Einlaufblech 20 cm.
Material  : Edelstahl / Ugitop

Balkone Westseite:
Abwicklung 1,50 + 3,80 + 1,50 = 6,80 m
OG  3 x  6,80 m
DG  3 x  6,80 m
Gesamt

mit jeweils
Endstücke : 2 Stück
Ecken : 2 Stück
Stutzen  : 1  Stück
Menge: 41,000 m
DIN 276-81: 31340

**001.03.17 Regenablaufrohr/80/TZ**
Regenablaufrohr  DN 80an den Balkonen
liefern und fertig montieren einschl. Rohrschellen.

Material: Titanzink 0,7 mm
Menge: 17,000 m

**001.03.18 Rohrabzweig/vorst.Fallrohr/lief+mont.**
Rohrabzweig zur vorst. Fallrohr passend,
DN 100/60 / 87°mm und 80/60 mm/ 87°
liefern und fertig montieren.
Menge: 6,000 St
DIN 276-93: 411
DIN 276-81: 32100

**001.03.19 Rohrwinkel zur vorst. Fallrohr passend,**
Rohrwinkel zur vorst. Fallrohr passend,
DN 60 / 87°mm  liefern und fertig montieren.
Menge: 6,000 St

#### 001.04 ANSCHLÜSSE (Traufen, Firste, Pulte etc.)

**001.04.01 Einlaufbleche (Traufstreifen)/33 cm**
*** Bedarfsposition mit GB
Einlaufbleche (Traufstreifen) fertig montiert,
einwandfrei dem Gefälle der Rinne angepaßt.
Material: Titanzink 0.7 mm
bis 33 cm Zuschnittsbreite
Menge: 30,000 m
DIN 276-81: 31340

**001.04.02 verlängertes Einlaufblech/50cm**
Verlängertes Einlaufblech liefern und montieren
Z= 50 cm
einwandfrei dem Gefälle der Rinne angepaßt.
Material: Titanzink 0.7 mm
Menge: 30,000 m

**001.04.03 Blechabdeckung Randbohle am Pult**
Blechabdeckung Randbohle am Pult
aus Titanzink
4 x gekantet
Zuschnitt bis 40 cm
zur Abdeckung der Randbohle 60 x 60 mm
liefern und fertig montieren.
Menge: 30,000 m

**001.04.04 Blechabdeckung / Abschluss am Ortgang**
Blechabdeckung / Abschluss am Ortgang
aus Titanzink
4 x gekantet
Zuschnitt bis 100 cm
zur Abdeckung der Randbohle 60 x 60 mm
liefern und fertig montieren.
Menge: 30,000 m

**001.04.05 Trennlage z.B. Klöber SEC**
*** Bedarfsposition mit GB
Trennlage z.B. Klöber SEC
Breite ca.60 cm
liefern und verlegen unter
Blechabdeckung.

Angebotenes Fabrikat: ______________________
Menge: 30,000 m

**001.04.06 Lochblechaufkantung, eingeschweisst**
*** Bedarfsposition mit GB
Lochblechaufkantung, eingeschweisst
auf verlängertem Einlaufblech
Zuschnitt bis 70 cm
3 x gekantet
auf Dachneigung 5° abgestimmt
als Abschluss am Kiesstreifen an Traufe/Pult/Ortgang
liefern und montieren

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Menge: 80,000 m

**001.04.07 Zulage Ecken herstellen**
*** Bedarfsposition mit GB
Zulage Ecken herstellen
zwischen Ortgang + Traufe / Pult + Ortgang
Menge: 8,000 St

**001.04.08 WA-Blech/TZ/Z=50/3xgekantet/Überdeckung**
*** Bedarfsposition ohne GB
Wandanschlussbleche
mit Überdeckung an begrenzende Bauteile fertig
herstellen einschl. aller Befestigungsmaterialien.
Material: Titanzink 0,7 mm
Zuschnitt bis 50 cm, 3x gekantet
Menge: 1,000 m
DIN 276-81: 31340

**001.04.09 WA-Blech/TZ/Z=33/3xgekantet/Überdeckung**
WandanschlussblecheBalkone
mit Überdeckung an begrenzende Bauteile fertig
herstellen einschl. aller Befestigungsmaterialien.
Material: Titanzink 0,7 mm
Zuschnitt bis 33 cm, 3 x gekantet
Menge: 25,000 m
DIN 276-81: 31340

**001.04.10 Zulage für Hauptecken bei Wandanschlussblechen**
*** Bedarfsposition ohne GB
Menge: 1,000 St

**001.04.11 Überhangstreifen/TZ/Z=15cm/(Kappleiste)**
*** Bedarfsposition ohne GB
Überhangstreifen (Kappleisten)
zu Wandanschlussbleche passend oder wo sonst
erforderlich am Wand- und Putzanschluss.
Material: Titanzink 0,7 mm
Zuschnitt 15 cm
Menge: 1,000 m
DIN 276-81: 31340

**001.04.12 Blechverwahrung als Dachabschluss am Ortgang**
*** Bedarfsposition ohne GB
Blechverwahrung als Dachabschluss am Ortgang
bei Ziegeldeckung
Material Titanzink 0,7 mm
Zuschnitt 50 cm
fertig montiert mit Haften gesichert
Menge: 1,000 m

**001.04.13 Zulage Zusammenführung Ortgang-Überhangstreifen**
*** Bedarfsposition ohne GB
Zulage für Zusammenführung der Ortgang-Überhangstreifen
am First
Menge: 1,000 St

**001.04.14 Versenkter Wasserlauf am Ortgang**
*** Bedarfsposition ohne GB
Versenkter Wasserlauf am Ortgang
mit Stehfalz zur Wasserführung am Dachversatz
einschl.Zusammenschluss Blechverwahrung.
Abwicklung ca. 50 cm, ca. 6 x gekantet
Menge: 1,000 m

**001.04.15 Lochblech Zuschnitt bis 200 mm**
*** Bedarfsposition ohne GB
Menge: 1,000 m

**001.04.16 Lochblech Zuschnitt bis 150 mm**
*** Bedarfsposition ohne GB
Menge: 1,000 m

#### 001.05 ABDECKUNGEN (Fensterbleche, Friese etc.)

**001.05.01 Dachständerverwahrung/Satellitenanlage**
*** Bedarfsposition ohne GB
Herstellen, Liefern und Montieren einer
Dachständerverwahrung für eine Antenne /
Satellitenanlage
Menge: 1,000 St

**001.05.02 Dachentlüftung Sanitär**
*** Bedarfsposition ohne GB
Herstellen, Liefern und montieren Dachentlüftung Sanitär
Dachentlüftung/ Sanitärentlüftung an Dachneigung angepasst.
Höhe über Dach ca. 50 cm einschl. Dachhaube / Abdeckung angeformt.
Durchmesser richtet sich nach dem Durchgangsrohr Sanitär.
DN 70 - 125 cm
Handelsübliche Dachentlüftung liefern und einbauen einschl. angeformter
Dichtmanschette.
Abdichtung erfolgt bauseits durch Dachabdichter.
Menge: 3,000 St

#### 001.06 SONSTIGE KLEMPNERARBEITEN

**001.06.01 Laubfangkörbe DN100/TZ/Regenfallrohre**
LaubfangkörbeDN 100
aus Titanzink für Regenfallrohre.
Menge: 2,000 St
DIN 276-81: 31340

**001.06.02 PVC-Schlauch provisorisch**
PVC-Schlauch als provisorischer Ablauf
liefern und fest montieren
Menge: 17,000 m

**001.06.03 Kleinteiliges/m2-Preis/TZ/+Befestigungsmaterial**
*** Bedarfsposition ohne GB
Kleinteiliges, an bisher nicht erfasste Verwahrungen
aus Titanzink 0,7 mm.
Im m2-Preis enthalten sind die notwendigen Kantungen
sowie Löt- und Befestigungsmaterialien.
Menge: 1,000 m2
DIN 276-81: 31340

**001.06.04 Walzblei 1mm/Z:400mm**
*** Bedarfsposition ohne GB
Walzblei d= 1mm für Anschlüsse, Zuschnitt 400 mm
liefern und fertig anbringen.
Menge: 1,000 m

**001.06.05 Walzblei 1mm/Z:250mm**
*** Bedarfsposition ohne GB
Walzblei d= 1mm für Anschlüsse, Zuschnitt 250 mm
liefern und fertig anbringen.
Menge: 1,000 m

**001.06.06 Herstellen von dauerelastischen Fugen an Anschlüssen.**
Herstellen von dauerelastischen Fugen an Anschlüssen.
Verarbeitung genau nach den Vorschriften des
Herstellers und der DIN. Durchschnittliche Breite 15mm,
einschliesslich Vorarbeiten mit abkleben und späterem
säubern.
Menge: 10,000 m
DIN 276-81: 31340

**001.06.07 Dauerelast.Fugen wie vor,jed.bitumenverträgl./15mm**
*** Bedarfsposition ohne GB
Dauerelastische Fugen wie vor, jedoch
bitumenverträglich.
Durchschnittliche Breite 15 mm
Menge: 1,000 m
DIN 276-81: 31340

#### 001.07 REGIEARBEITEN

*Hinweis: Stundenlohnarbeiten*
Stundenlohnarbeiten, die eventuell anfallen, müssen von
der Bauleitung zur Ausführung freigegeben werden.
Die schriftlichen Nachweise sind innerhalb 2 Tagen zur
schriftlichen Anerkennung vorzulegen.

Später vorgelegte Rapportzettel werden nicht anerkannt.
In den Stundensätzen sind Auslösung sowie sämtliche
Zulagen enthalten.
Alle auf Nachweis auszuführenden Arbeiten werden bis
zur Fertigstellung der Anlage zu diesen Preisen
vergütet, Material wird zu den Angebots-Lieferpreisen
vergütet !

**001.07.01 Meister**
*** Bedarfsposition ohne GB
Menge: 1,000 h

**001.07.02 Facharbeiter**
*** Bedarfsposition ohne GB
Menge: 1,000 h

**001.07.03 Helfer**
*** Bedarfsposition ohne GB
Menge: 1,000 h

**001.07.04 Auszubildender**
*** Bedarfsposition ohne GB
Menge: 1,000 h

**001.07.05 Maschineneinsatz Flex**
*** Bedarfsposition ohne GB
Menge: 1,000 h

**001.07.06 Maschineneinsatz Hilti**
*** Bedarfsposition ohne GB
Menge: 1,000 h

**001.07.07 Transporter + Fahrer/VW od.gleichw.**
*** Bedarfsposition ohne GB
Transporter mit Fahrer
z.B. VW oder gleichwertig.
Menge: 1,000 h
